# Impermeabilización de depósitos, cisternas o aljibes, c/mortero cementoso apto para agua potable, Planiseal 88 (proyectado)

- Propiedad del archivo: CONSTRUNARIO
- Formato: FIEBDC-3/2012
- Programa: Construnario Versión 3.51
- Fecha de los precios: 11/11/2021
- Divisa: EUR
- Código: mapei-spain- (07/03/2022)

**UIBMDPLANISEAL88** m2 Impermeabilización de depósitos, cisternas o aljibes, c/mortero cementoso apto para agua potable, Planiseal 88 (proyectado)
Impermeabilización de depósitos, cisternas o aljibes de albañilería y de hormigón, no sujetas a movimientos, que vayan a contener agua potable o aguas negras, mediante mortero osmótico, con certificado de potabilidad (según RD 140/2003), impermeable incluso con contrapresión de 1 atm, con un espesor de 2-3 mm de material, Planiseal 88 de Mapei, conforme a los principios definidos en la norma EN 1504-9 y a los requisitos de la EN 1504-2 como revestimiento (C) según los principios MC e IR. Aplicado por proyección mediante equipo de revocar normal (incluso una pistola de tolva y aire comprimido), habiendo mezclado previamente el producto. Después de haber mojado hasta la saturación el soporte, proyectar la mezcla al menos en dos pasadas, esperando el endurecimiento parcial entre la 1ª y la 2ª. En cualquier caso, el espesor final de Planiseal 88 deberá ser de unos 2-3 mm.

| Código | Ud | Descripción | Rendimiento |
|---|---|---|---|
| PIBM0937025 | kg | Mortero cementoso, osmótico, res. sint. espec., gris, 25kg, Planiseal 88, ref. 0937025 (material) | 4.500 |
| OGEN003 | h | Oficial 1ª (mano de obra) | 0.100 |
| OGEN006 | h | Peón especialista (mano de obra) | 0.100 |
| MGEN010 | h | Proyector de mortero (maquinaria) | 0.100 |

## Recursos

**PIBM0937025** kg Mortero cementoso, osmótico, res. sint. espec., gris, 25kg, Planiseal 88, ref. 0937025
Mortero cementoso osmótico idóneo al contacto con agua potable, para la impermeabilización de estructuras de mampostería y de hormigón. Material apto para estar en contacto con aguas de consumo humano (OTEC). Planiseal 88 (ex Idrosilex Pronto) de Mapei ref. 0937025, color gris. CONSUMO: 1,5 kg/m² por mm de espesor. APLICACIÓN: llana, brocha o proyección.
