# Impermeabilización elástica de juntas estructurales mediante el encolado de la banda Mapeband TPE

- Propiedad del archivo: CONSTRUNARIO
- Formato: FIEBDC-3/2012
- Programa: Construnario Versión 3.51
- Fecha de los precios: 11/11/2021
- Divisa: EUR
- Código: mapei-spain- (07/03/2022)

**UIBMJMAPEBANDTPE** m Impermeabilización elástica de juntas estructurales mediante el encolado de la banda Mapeband TPE
Sellado e impermeabilización elástica de junta de dilatación y fisuras sujetas a movimientos de hasta 5 mm (hasta 10 mm con banda de 325 mm de ancho) de ancho con banda de TPE (Poliolefina Elastomérica Termoplástica) Mapeband TPE de Mapei, con carga de rotura superior a los 4,5 N/mm2 y elongación a rotura superior al 500% (según la norma EN 12311-2), reforzada a cada lado con un tejido no tejido de poliéster, de 170 mm de ancho y 1,2 mm de espesor, adherida con adhesivo epoxídico bicomponente tixotrópico de baja viscosidad (viscosidad Brookfield, rotor F - giros 5'= 450 Pa·s), Adesilex PG4 de Mapei. Aplicar con una espátula lisa, sobre el soporte limpio y seco, una primera capa uniforme de 1-2 mm de Adesilex PG4, evitando introducir el adhesivo en el interior de la junta. Colocar Mapeband TPE ejerciendo una ligera presión sobre los lados de tejido no tejido de la banda, evitando crear arrugas y eliminando las burbujas de aire. Aplicar una segunda capa, fresco sobre fresco, de Adesilex PG4, cubriendo completamente la banda de tejido con la nueva capa de producto. Alisar el producto con una espátula plana. Eventualmente, espolvoreo de arena de cuarzo seca tipo Quarzo 0,5 de Mapei sobre el adhesivo todavía en fresco para favorecer la adhesión de productos a aplicar posteriormente. En el caso de que las juntas estén expuestas a fuertes movimientos, Mapeband TPE debe colocarse en el interior de la junta en forma de omega invertida. Aplicación y preparación del soporte según se especifica en la ficha técnica de los productos.

| Código | Ud | Descripción | Rendimiento |
|---|---|---|---|
| PIBM048706_048906 | kg | Adhesivo epoxídico, bicomponente, tixotrópico, de reología modificada, A 4,5kg + B 1,5kg, Adesilex PG4, ref. 048706+048906 (material) | 0.600 |
| PIBM795130 | m | Banda TPE, p/sellado e imper. elástica, a'=170mm, e'=1,2mm, r'=30m, Mapeband TPE, ref. 795130 (material) | 1.000 |
| OGEN003 | h | Oficial 1ª (mano de obra) | 0.100 |

## Recursos

**PIBM048706_048906** kg Adhesivo epoxídico
Adhesivo epoxídico, bicomponente, tixotrópico, de reología modificada, para el encolado de Mapeband, Mapeband TPE, tiras de PVC, Hypalon y para encolados estructurales, Adesilex PG4 de Mapei ref.048706+048906 CONSUMO: 1,60-1,65 kg/m² por mm de espesor. APLICACIÓN: espátula.

**PIBM795130** m Banda TPE, p/sellado e imper. elástica, a'=170mm, e'=1,2mm, r'=30m, Mapeband TPE, ref. 795130
Banda de TPE para el sellado e impermeabilización elástica de juntas de dilatación y fisuras sujetas a movimientos de hasta 5mm de acho, de 170 mm de ancho y 1,2 mm de espesor, en rollo de 30 m, Mapeband TPE de Mapei ref.795130
