# Revestimiento elástico a base de cal y Eco-Puzolana, impermeable y protector, Mape-Antique Ecolastic

- Propiedad del archivo: CONSTRUNARIO
- Formato: FIEBDC-3/2012
- Programa: Construnario Versión 3.51
- Fecha de los precios: 11/11/2021
- Divisa: EUR
- Código: mapei-spain- (07/03/2022)

**UIBMMAPECOLASTIC** m2 Revestimiento elástico a base de cal y Eco-Puzolana, impermeable y protector, Mape-Antique Ecolastic
Realización de revestimiento impermeable y protector de consistencia plástica, para la protección de elementos constructivos, incluso de valor histórico y artístico, sujetos a empuje hidráulico positivo y/o negativo, resistente a las sales y a las diversas agresiones fisicoquímicas y los ciclos de hielo-deshielo, mediante aplicación a brocha, rodillo, llana o por proyección, de 2 capas de mortero dos componentes exento de cemento, a base de cal y Eco-Puzolana, agregados minerales seleccionados de granulometría fina, aditivos especiales y polímeros sintéticos, Mape-Antique Ecolastic de Mapei, conforme a la norma EN 14891 clasificado CMO1P, clasificado V3-W3 según la norma EN 15824, y conforme a los principios PI-MC-IR según la norma EN 1504-2 (C).

| Código | Ud | Descripción | Rendimiento |
|---|---|---|---|
| PIBM1899515_189961 | kg | Revestimiento elástico bicomponente a base de cal, 15kg, Mape-Antique Ecolastic ref. 1899515+1899615 (material) | 3.300 |
| OGEN003 | h | Oficial 1ª (mano de obra) | 0.200 |
| OGEN006 | h | Peón especialista (mano de obra) | 0.100 |

## Recursos

**PIBM1899515_189961** kg Revestimiento elástico bicomponente a base de cal, 15kg, Mape-Antique Ecolastic ref. 1899515+1899615
Revestimiento elástico bicomponente resistente a las sales, a base de cal y Eco-Puzolana, exento de cemento, para la impermeabilización y la protección de elementos constructivos, incluso de valor histórico y artístico. Mape-Antique Ecolastic de Mapei ref.1899515 + 1899615 CONSUMO: a rodillo: 1,65 kg / m² por mm de espesor; a proyección: 2,2 kg / m² por mm de espesor. APLICACIÓN: brocha, rodillo, llana o por proyección por medio de una máquina provista de lanza para enlucidos de acabado
