# Sellado elástico de acabado liso y pintable para junta estructural sujeta a movimientos moderados, con Mapeflex AC4

- Propiedad del archivo: CONSTRUNARIO
- Formato: FIEBDC-3/2012
- Programa: Construnario Versión 3.51
- Fecha de los precios: 11/11/2021
- Divisa: EUR
- Código: mapei-spain- (07/03/2022)

**UIBMMAPEFLEXAC4E** m Sellado elástico de acabado liso y pintable para junta estructural sujeta a movimientos moderados, con Mapeflex AC4
Sellado elástico de juntas estructurales, juntas de dilatación y de construcción, tanto en interiores como en exteriores, sujetas a movimientos moderados de hasta el 12,5%, tanto sobre superficies verticales como horizontales, con sellador monocomponente pintable a base de resinas acrílicas en dispersión acuosa, Mapeflex AC4 de Mapei, conforme a la norma EN 15651-1 con prestaciones F-EXT-INT y con la certificación EMICODE EC1 Plus del GEV Institut (bajísima emisión de COV), con dureza Shore A de 20 (según ISO 7619-1) y alargamiento a rotura del 500% (según ISO 37-1). Aplicado con pistola manual, previa colocación de cordón preformado de polietileno expandido de célula cerrada de diámetro mayor que el ancho de la junta, Mapefoam de Mapei, para ajustar la profundidad y evitar que Mapeflex AC4 se adhiera al fondo. Rendimiento calculado para junta de 10 mm de ancho y 10 mm de profundidad; ajustar rendimiento a la medida exacta de la junta. Aplicación y preparación del soporte según se especifica en la ficha técnica de los productos.

| Código | Ud | Descripción | Rendimiento |
|---|---|---|---|
| PIBM172179 | m | Cordón de espuma de polieti., 15mm, 550m, Mapefoam, ref. 172179 (material) | 1.000 |
| PIBM461053 | u | Sellador acrílico, pintable, color Gris, 310ml, Mapeflex AC4, ref. 461053 (material) | 0.330 |
| OGEN006 | h | Peón especialista (mano de obra) | 0.200 |

## Recursos

**PIBM172179** m Cordón de espuma de polieti., 15mm, 550m, Mapefoam, ref. 172179
Cordón de espuma de polietileno extruido de célula cerrada para el correcto dimensionado de juntas elásticas. Se suministra en rollos de largo proporcionado al diámetro. Mapefoam de Mapei ref.172179

**PIBM461053** u Sellador acrílico, pintable, color Gris, 310ml, Mapeflex AC4, ref. 461053
Sellador acrílico, pintable, para movimientos de hasta el 12,5%, color gris, Mapeflex AC4 de Mapei, ref.461053. COLORES: blanco y gris. CONSUMO: 3,1 metros lineales por cartucho de 310 ml (sección 10x10 mm). APLICACIÓN: pistola, llana o bomba neumática.
