# Sellado elástico de junta estructural en revestimientos de mármol y piedra natural con Mapesil LM

- Propiedad del archivo: CONSTRUNARIO
- Formato: FIEBDC-3/2012
- Programa: Construnario Versión 3.51
- Fecha de los precios: 11/11/2021
- Divisa: EUR
- Código: mapei-spain- (07/03/2022)

**UIBMJELMAPESILLM** m Sellado elástico de junta estructural en revestimientos de mármol y piedra natural con Mapesil LM
Sellado elástico de juntas de movimiento estructurales, perimetrales, de partición o de encuentros, sometidas a movimientos de hasta el 25 % de la dimensión inicial, mediante el sellador silicónico neutro, antimoho, de bajo módulo elástico, sin disolventes, específico para el sellado de todos los materiales sensibles a los ácidos y a los plastificantes, como mármol, granito, arenisca o cuarzo, disponible en 9 colores y en transparente, Mapesil LM de Mapei, clasificado como F-EXT-INT-CC conforme a la norma EN 15651-1, G-CC conforme a la norma EN 15651-2, XS1 conforme a la norma EN 15651-3 y PW-EXT-INT-CC conforme a la norma EN 15651-4, con sello EMICODE EC1 Plus de bajísima emisión de COV, con dureza Shore A de 21 (según DIN 53505) y alargamiento a rotura del 250% (según ISO 8339). Aplicado con pistola manual, previa colocación de cordón preformado de polietileno expandido de diámetro mayor que el ancho de la junta, Mapefoam de Mapei, para ajustar la profundidad y evitar que Mapesil LM se adhiera al fondo. Rendimiento calculado para junta de 10 mm de ancho y 10 mm de profundidad; ajustar rendimiento a la medida exacta de la junta. Aplicación y preparación del soporte según se especifica en la ficha técnica de los productos.

| Código | Ud | Descripción | Rendimiento |
|---|---|---|---|
| PIBM172179 | m | Cordón de espuma de polieti., 15mm, 550m, Mapefoam, ref. 172179 (material) | 1.000 |
| PIBMMAPESILLM | u | Sellador silicónico neutro, para piedra, 310ml, Mapesil LM, ref. según color (material) | 0.330 |
| OGEN006 | h | Peón especialista (mano de obra) | 0.200 |

## Recursos

**PIBM172179** m Cordón de espuma de polieti., 15mm, 550m, Mapefoam, ref. 172179
Cordón de espuma de polietileno extruido de célula cerrada para el correcto dimensionado de juntas elásticas. Se suministra en rollos de largo proporcionado al diámetro. Mapefoam de Mapei ref.172179

**PIBMMAPESILLM** u Sellador silicónico neutro, para piedra, 310ml, Mapesil LM, ref. según color
Sellador silicónico inodoro de reticulación neutra, resistente al moho, para piedra natural, en juntas de movimiento de hasta el 25%, Mapesil LM de Mapei, ref. según color COLORES: 9 colores coordinados con “Las Juntas Coloreadas Mapei” + transparente. CONSUMO: 3,1 metros lineales por cartucho de 310 ml (sección 10x10 mm). APLICACIÓN: pistola.
