# Sellado elástico de junta estructural sujeta a elevadas agresiones químicas y para salas estériles, con Mapeflex PU35 CR

- Propiedad del archivo: CONSTRUNARIO
- Formato: FIEBDC-3/2012
- Programa: Construnario Versión 3.51
- Fecha de los precios: 11/11/2021
- Divisa: EUR
- Código: mapei-spain- (07/03/2022)

**UIBMMPEFLEXPU35CR** m Sellado elástico de junta estructural sujeta a elevadas agresiones químicas y para salas estériles, con Mapeflex PU35 CR
Sellado elástico de juntas estructurales, juntas de dilatación y contracción, en horizontal y vertical, sujetas a contacto accidental o prolongado de líquidos químicos agresivos, incluso con tráfico de vehículos ligeros, y sellado de salas estériles, donde es necesario crear y mantener una atmósfera con baja concentración de partículas en el aire, mediante sellador de alto módulo elástico y alta deformabilidad, tixotrópico, con particulares resistencias químicas a un amplio espectro de líquidos agresivos en base a la EN 14187-4, EN 14187-6 (ver ficha técnica) e ISO 2812-1, Mapeflex PU35 CR de Mapei, certificado como CSM (Cleanroom Suitable Material) del IPA Fraunhofer para la resistencia química, biológica y con sello GEV EMICODE EC1 R Plus de bajísimas emisiones de COV, con dureza Shore A de 36 (según DIN 53505) y alargamiento a rotura del 700% (según ISO 37 TYPE 3). Aplicado con pistola manual, previa colocación de cordón preformado de polietileno expandido de célula cerrada de diámetro mayor que el ancho de la junta, Mapefoam de Mapei, para ajustar la profundidad y evitar que Mapeflex PU35 CR se adhiera al fondo. Rendimiento calculado para junta de 10 mm de ancho y 10 mm de profundidad; ajustar rendimiento a la medida exacta de la junta. Aplicación y preparación del soporte según se especifica en la ficha técnica de los productos.

| Código | Ud | Descripción | Rendimiento |
|---|---|---|---|
| PIBM172179 | m | Cordón de espuma de polieti., 15mm, 550m, Mapefoam, ref. 172179 (material) | 1.000 |
| PIBM6PD011340 | u | Sellador poliuretánico con resistencia química, 600ml, Mapeflex PU35 CR, ref.6PD011340 (material) | 0.160 |
| OGEN006 | h | Peón especialista (mano de obra) | 0.200 |

## Recursos

**PIBM172179** m Cordón de espuma de polieti., 15mm, 550m, Mapefoam, ref. 172179
Cordón de espuma de polietileno extruido de célula cerrada para el correcto dimensionado de juntas elásticas. Se suministra en rollos de largo proporcionado al diámetro. Mapefoam de Mapei ref.172179

**PIBM6PD011340** u Sellador poliuretánico con resistencia química, 600ml, Mapeflex PU35 CR, ref.6PD011340
Sellador poliuretánico de alto módulo elástico con resistencia química para salas estériles y ambiente alimentario. Mapeflex PU35 CR, ref.6PD011340. COLOR: gris 113. CONSUMO: 6,0 metros lineales para salchichón de 600 ml. APLICACIÓN: pistola.
