# Sellado elástico de junta estructural en revestimientos cerámicos con Mapesil AC

- Propiedad del archivo: CONSTRUNARIO
- Formato: FIEBDC-3/2012
- Programa: Construnario Versión 3.51
- Fecha de los precios: 11/11/2021
- Divisa: EUR
- Código: mapei-spain- (07/03/2022)

**UIBMJESMAPESILAC** m Sellado elástico de junta estructural en revestimientos cerámicos con Mapesil AC
Sellado elástico de juntas de dilatación estructurales, perimetrales o de partición, en revestimientos cerámicos, sometidas a movimientos de hasta el 25 % de la dimensión inicial, con sellador silicónico neutro acético puro, resistente al moho, exento de disolventes, disponible en 34 colores (en correspondencia con los colores de juntas coloreadas de Mapei) y en transparente, Mapesil AC de Mapei, clasificado como F-25-LM según la norma ISO 11600 y conforme a las normas EN 15651-1 (F-EXT-INT-CC, clase 25 LM), EN 15651-2 (G-CC, clase G 25 LM) y EN 15651-3 (S, clase XS 1), con sello EC1 EMICODE Plus bajísima emisión de COV, con dureza Shore A de 20 (según ISO 868) y alargamiento a rotura del 800% (según ISO 37). Aplicada con pistola manual, previa colocación de cordón preformado de polietileno expandido de célula cerrada de diámetro mayor que el ancho de la junta, Mapefoam de Mapei, para ajustar la profundidad y evitar que Mapesil AC se adhiera al fondo. Rendimiento calculado para junta de 10 mm de ancho y 10 mm de profundidad; ajustar rendimiento a la medida exacta de la junta. Aplicación y preparación del soporte según se especifica en la ficha técnica de los productos.

| Código | Ud | Descripción | Rendimiento |
|---|---|---|---|
| PIBM172179 | m | Cordón de espuma de polieti., 15mm, 550m, Mapefoam, ref. 172179 (material) | 1.000 |
| PIBMMAPESILAC | u | Sellador silicónico acético puro, antimoho, 100, 310ml, Mapesil AC, ref. según color (material) | 0.330 |
| OGEN006 | h | Peón especialista (mano de obra) | 0.200 |

## Recursos

**PIBM172179** m Cordón de espuma de polieti., 15mm, 550m, Mapefoam, ref. 172179
Cordón de espuma de polietileno extruido de célula cerrada para el correcto dimensionado de juntas elásticas. Se suministra en rollos de largo proporcionado al diámetro. Mapefoam de Mapei ref.172179

**PIBMMAPESILAC** u Sellador silicónico acético puro, antimoho, 100, 310ml, Mapesil AC, ref. según color
Sellador silicónico monocomponente de reticulación acética, resistente al moho, para movimientos de hasta el 25%, en cartucho de 310 ml, Mapesil AC de Mapei ref. según color COLORES: 34 colores coordinados con "Las Juntas Coloreadas Mapei" + transparente. CONSUMO: 3,1 m lineales por cartucho de 310 ml (sección 10x10 mm). APLICACIÓN: pistola.
