# Fijación elástica de elementos constructivos con materiales absorbentes en exteriores, con Mapeflex PU 45 FT

- Propiedad del archivo: CONSTRUNARIO
- Formato: FIEBDC-3/2012
- Programa: Construnario Versión 3.51
- Fecha de los precios: 11/11/2021
- Divisa: EUR
- Código: mapei-spain- (07/03/2022)

**UIBMMPFLEXPU45FTF** m Fijación elástica de elementos constructivos con materiales absorbentes en exteriores, con Mapeflex PU 45 FT
Fijación elástica para todos los materiales más comunes de la construcción, de igual o distinta naturaleza, en interiores y exteriores, en sustitución o como complemento de fijaciones mecánicas, con adhesivo tixotrópico, monocomponente, de base poliuretánica, de alto módulo elástico, disponible en 6 colores, pintable y rápido, Mapeflex PU 45 FT de Mapei, clasificado como F-EXT-INT-CC, clase 20 HM, conforme a la norma EN 15651-1 y PW-EXT-INT-CC, clase 20 HM, conforme a la norma EN 15651-4, con dureza Shore A de 40 (según DIN 53505) y alargamiento a rotura del 700% (según DIN 53504S3a). Todas las superficies a encolar deben estar secas, sólidas, sin polvo ni partes disgregables, exentas de aceites, grasas, ceras y viejas pinturas; para encolar elementos de superficie limitada, aplicar puntos del producto sobre el dorso del elemento, apretándolo adecuadamente contra el soporte para que la capa de adhesivo se distribuya uniformemente. Para elementos de gran superficie, aplicar cordones rectos y paralelos entre sí, que disten aproximadamente 15 cm unos de otros, y apretar el elemento contra el soporte para que la capa de adhesivo se distribuya uniformemente. Rendimiento calculado para cordón de 10 mm de diámetro y 1 metro lineal; ajustar rendimiento a las dimensiones del elemento a encolar. Aplicación y preparación del soporte según se especifica en la ficha técnica de los productos.

| Código | Ud | Descripción | Rendimiento |
|---|---|---|---|
| PIBM6PG011140 | u | Sellador y adhesivo poliuretánico de alto módulo, 600ml, Mapeflex PU 45 FT, ref.6PG011140 (color gris 111) (material) | 0.160 |
| OGEN006 | h | Peón especialista (mano de obra) | 0.150 |

## Recursos

**PIBM6PG011140** u Sellador y adhesivo poliuretánico de alto módulo, 600ml, Mapeflex PU 45 FT, ref.6PG011140 (color gris 111)
Sellador y adhesivo poliuretánico de alto módulo, elástico, para movimientos hasta el 20% y de fraguado rápido. Mapeflex PU 45 FT de Mapei ref.6PG011140 (color gris 111) COLORES DISPONIBLES: blanco, gris 111, gris 113, negro, beige, marrón. CONSUMO: 3,0 metros lineales por cartucho de 300 ml; 6,0 metros lineales por salchichón de 600 ml (sección 10x10 mm). APLICACIÓN: pistola.
