# Reparación rápida de baches en pavimentos de carreteras y pavimentos industriales de asfalto con Mape-Asphalt Repair 0/8

- Propiedad del archivo: CONSTRUNARIO
- Formato: FIEBDC-3/2012
- Programa: Construnario Versión 3.51
- Fecha de los precios: 11/11/2021
- Divisa: EUR
- Código: mapei-spain- (07/03/2022)

**UIBMMAPEASPHALTR** m2 Reparación rápida de baches en pavimentos de carreteras y pavimentos industriales de asfalto con Mape-Asphalt Repair 0/8
Reparación rápida de baches en pavimentos de carreteras y pavimentos industriales de asfalto, sin interrupciones de tráfico, incluso con temperaturas de hasta 0°C, mediante la aplicación sobre un soporte limpio, sólido y exento de residuos y de agua libre, de un conglomerado a base de asfalto reactivo monocomponente listo para su uso, exento de disolventes, para aplicar en frío y que endurezca al entrar en contacto con el aire y con el agua, Mape-Asphalt Repair 0/8 de Mapei, con una estabilidad igual o superior a 4 kN y un desplazamiento de 2-5 mm, según Ensayo Marshall (tras 24 h en agua a +60°C). El producto, una vez extendido con paleta, llana, rastrillo o pala, deberá mojarse con agua y procederse seguidamente a su compactación, utilizando para ello apisonadoras de mano, placas vibratorias o compactadora de rodillos en función de la superficie a reparar. Con Mape-Asphalt Repair 0/8 es posible reparar baches de espesores comprendidos entre 20 y 70 mm en una sola capa. Para el relleno de socavones de mayor espesor es posible realizar más capas de producto superpuestas, asegurándose de mojar y compactar, no obstante, cada una de ellas. Rendimiento calculado con un espesor medio de 20 mm. Aplicación y preparación del soporte según se especifica en las ficha técnicas de los productos.

| Código | Ud | Descripción | Rendimiento |
|---|---|---|---|
| PIBM7385025 | kg | Asfalto reactivo monocomponente, 25 kg, Mape-Asphalt Repair 0/8, ref. 7385025 (material) | 34.000 |
| OGEN003 | h | Oficial 1ª (mano de obra) | 0.350 |
| OGEN006 | h | Peón especialista (mano de obra) | 0.350 |

## Recursos

**PIBM7385025** kg Asfalto reactivo monocomponente, 25 kg, Mape-Asphalt Repair 0/8, ref. 7385025
Asfalto reactivo monocomponente y listo para su uso, para aplicar en frío en la reparación de baches en carreteras, Mape-Asphalt Repair 0/8 de Mapei ref.7385025 CONSUMO: aprox. 17 kg/m² por cm de espesor. APLICACIÓN: paleta o llana.
