# Arqueta de polipropileno reforzado para canalización eléctrica de Hidrostank. 35x35 cm. Alto 60 cm

- Propiedad del archivo: CONSTRUNARIO
- Formato: FIEBDC-3/2012
- Programa: Construnario Versión 3.51
- Fecha de los precios: 19/12/2021
- Divisa: EUR

**A35B3560** u Arqueta de polipropileno reforzado para canalización eléctrica de Hidrostank. 35x35 cm. Alto 60 cm.
Con / sin fondo, de medidas interiores 35x35 cm, altura 60 cm, con marco y tapa de fundición dúctil / plástico / hormigón. Para redes de alumbrado público, baja / media / alta tensión. Producto patentado mundialmente PCT ES/97/00174. Posibilidad de recrecidos, acometidas in situ, acabados a medida. De material 100% reciclado y reciclable.
