# Ventosa trifuncional, Mistral C de Mistral Ross. Brida PN16-PN25, diámetro 50 mm

- Propiedad del archivo: CONSTRUNARIO
- Formato: FIEBDC-3/2012
- Programa: Construnario Versión 3.51
- Fecha de los precios: 03/02/2022
- Divisa: EUR

| Código | Ud | Descripción |
|---|---|---|
| Ross01010103 | u | Ventosa trifuncional, Mistral C de Mistral Ross. Brida PN16-PN25, diámetro 50 mm. |
