# MINI VRV IV-S COMPACT (RXYSCQ-T) de Daikin. Referencias: RXYSQ-TV1 / RXYSCQ-TY1

- Propiedad del archivo: CONSTRUNARIO
- Formato: FIEBDC-3/2012
- Programa: Construnario Versión 3.51
- Fecha de los precios: 29/08/2022
- Divisa: EUR

**RXYSQTV1DAIK** u MINI VRV IV-S COMPACT (RXYSCQ-T) de Daikin. Referencias: RXYSQ-TV1 / RXYSCQ-TY1
Con el propósito de superar los retos de estética y normativa vigente, la nueva serie Compact es la solución ideal debido a su impacto visual mínimo y nivel sonoro reducido. Esta nueva gama dispone de capacidades de 4 CV, 5 CV y 6 CV que son un 15% más ligeras y un 39% más bajas que las equivalentes de la gama Mini VRV IV Standard.
