# Calentador atmosférico CPA S, modelo CPA S 11 n de Cointra. Código V0DF641AM. Gas natural, 11 l. 595x295x195 mm

- Propiedad del archivo: CONSTRUNARIO
- Formato: FIEBDC-3/2012
- Programa: Construnario Versión 3.51
- Fecha de los precios: 14/02/2023
- Divisa: EUR

**V0DF64IAM** u Calentador atmosférico CPA S, modelo CPA S 11 n de Cointra. Código V0DF641AM. Gas natural, 11 l. 595x295x195 mm.
Perfil de carga: M Gas: Natural Cámara de combustión: Atmosférica Tipo de encendido: Encendido electrónico por baterías Litraje: 11 litros Potencia útil (kW): Máxima 19,2 • Mínima 7,1 Rendimiento a potencia máxima (%): 88,5 Caudal mínimo de funcionamiento (l/min): 2,5 Presión mínima de funcionamiento (bar): 0,25 Tipos de instalación: Interior/exterior Medidas (Ancho x Alto x Fondo)(mm): 295 x 595 x 195 Código EAN: 8430709513778
