# Calentador Low Nox estanco premium, modelo CPE 12 T n de Cointra. Código V0DF96IAM. Gas natural. 12 litros. Medidas: 595 x 295 x 195 mm

- Propiedad del archivo: CONSTRUNARIO
- Formato: FIEBDC-3/2012
- Programa: Construnario Versión 3.51
- Fecha de los precios: 14/02/2023
- Divisa: EUR

**V0DF96IAM** u Calentador Low Nox estanco premium, modelo CPE 12 T n de Cointra. Código V0DF96IAM. Gas natural. 12 litros. Medidas: 595 x 295 x 195 mm
Perfil de carga: XL Gas: Natural Cámara de combustión: Estanca Tipo de encendido: Encendido electrónico a red eléctrica Litraje: 12 Litros Tipo de instalación: Interior Medidas (Ancho x Alto x Fondo)(mm): 295 x 595 x 195 Código EAN: 8430709515109
