# Calentador Low Nox estanco premium, modelo CPE 17 T b de Cointra. Código V0DF97KAM. Gas butano. 17 litros. Medidas: 595 x 335 x 195 mm

- Propiedad del archivo: CONSTRUNARIO
- Formato: FIEBDC-3/2012
- Programa: Construnario Versión 3.51
- Fecha de los precios: 14/02/2023
- Divisa: EUR

**V0DF97KAM** u Calentador Low Nox estanco premium, modelo CPE 17 T b de Cointra. Código V0DF97KAM. Gas butano. 17 litros. Medidas: 595 x 335 x 195 mm
Perfil de carga: XL Gas: Butano Cámara de combustión: Estanca Tipo de encendido: Encendido electrónico a red eléctrica Litraje: 17 Litros Tipo de instalación: Interior Medidas (Ancho x Alto x Fondo)(mm): 375 x 595 x 195 Código EAN: 8430709514027
