# Termo eléctrico de pequeña capacidad, modelo TNC-10 de Cointra. Referencia V14220. Formato cuadrado. Perfil de carga: XXS. Medidas: 347 x 340 x 291 mm

- Propiedad del archivo: CONSTRUNARIO
- Formato: FIEBDC-3/2012
- Programa: Construnario Versión 3.51
- Fecha de los precios: 14/02/2023
- Divisa: EUR

**V14220** u Termo eléctrico de pequeña capacidad, modelo TNC-10 de Cointra. Referencia V14220. Formato cuadrado. Perfil de carga: XXS. Medidas: 347 x 340 x 291 mm
Capacidad: 10 l Perfil de carga: XXS Peso lleno de agua: 16 kg Presión max. de trabajo: 8 bar Rango de Ta (ºC): 35 – 75 Tensión eléctrica: 230/50 V/Hz Potencia eléctrica: 1.200 W Tiempo de recuperación: 15' Protección eléctrica: IPX4 Instalación: Vertical Cotas (ancho x alto x fondo en mm): 340 x 347 x 291 Código EAN: 8430709142206
