# Trípode de apoyo pie 450m de Cointra. Código V14265

- Propiedad del archivo: CONSTRUNARIO
- Formato: FIEBDC-3/2012
- Programa: Construnario Versión 3.51
- Fecha de los precios: 14/02/2023
- Divisa: EUR

**V14265** u Trípode de apoyo pie 450m de Cointra. Código V14265
Trípode previsto como apoyo, siempre necesario con anclaje a pared.Compatible con modelos verticales de la gama actual Cointra, presentes en esta tarifa, con diámetro 450 mm Código EAN: 8430709142657
