# Calentador Low Nox estanco premium, modelo CPE 17 T b + kit salida gases estandar de Cointra. Código V1501. Gas natural. 17 litros. Medidas: 595 x 375 x 195 mm

- Propiedad del archivo: CONSTRUNARIO
- Formato: FIEBDC-3/2012
- Programa: Construnario Versión 3.51
- Fecha de los precios: 14/02/2023
- Divisa: EUR

**V1501** u Calentador Low Nox estanco premium, modelo CPE 17 T b + kit salida gases estandar de Cointra. Código V1501. Gas natural. 17 litros. Medidas: 595 x 375 x 195 mm
Perfil de carga: XL Gas: Butano Cámara de combustión: Estanca Tipo de encendido: Encendido electrónico a red eléctrica Litraje: 17 Litros Tipo de instalación: Interior Medidas (Ancho x Alto x Fondo)(mm): 375 x 595 x 195 El suministro de estas referencias incluye el calentador correspondiente + kit de salida de gases ESTANDAR (cod.:V4741) compuesto de: * curva coaxial con brida de 90º (M/H) (V4742) * Terminal coaxial con cortatiro (V16458) (incluye embellecedor int/ext ? 100)
