# Calentador Low Nox estanco premium, modelo CPE 14 T b + kit salida gases reposición de Cointra. Código V1527. Gas butanol. 14 litros. Medidas: 595 x 335 x 195 mm

- Propiedad del archivo: CONSTRUNARIO
- Formato: FIEBDC-3/2012
- Programa: Construnario Versión 3.51
- Fecha de los precios: 14/02/2023
- Divisa: EUR

**V1527** u Calentador Low Nox estanco premium, modelo CPE 14 T b + kit salida gases reposición de Cointra. Código V1527. Gas butanol. 14 litros. Medidas: 595 x 335 x 195 mm
Perfil de carga: XL Gas: Butano Cámara de combustión: Estanca Tipo de encendido: Encendido electrónico a red eléctrica Litraje: 14 Litros Tipo de instalación: Interior Medidas (Ancho x Alto x Fondo)(mm): 335 x 595 x 195 El suministro de estas referencias incluye: el calentador correspondiente + Kit salida Gases Reposición (V16463), compuesto de: * conexión vertical con toma de muestras (V4743), * curva coaxial 90º (V16453), * terminal coaxial con cortatiro (V16458), que incluye embellecedor int/ext Ø100 mm
