# Curva coaxial de 90ª (M/H) de Cointra. Código V16453. Para tubos concéntricos Ø 60 / 100

- Propiedad del archivo: CONSTRUNARIO
- Formato: FIEBDC-3/2012
- Programa: Construnario Versión 3.51
- Fecha de los precios: 14/02/2023
- Divisa: EUR

**V16453** u Curva coaxial de 90ª (M/H) de Cointra. Código V16453. Para tubos concéntricos Ø 60 / 100
Curva coaxial de 90ª (M/H) EST Código EAN: 8430709164536
