# Terminal coaxial (M) de 1.000 mm con cortatiro de Cointra. Código V16458. Incluye embellecedor int/ext Ø 100. Para tubos concéntricos Ø 60 / 100

- Propiedad del archivo: CONSTRUNARIO
- Formato: FIEBDC-3/2012
- Programa: Construnario Versión 3.51
- Fecha de los precios: 14/02/2023
- Divisa: EUR

**V16458** u Terminal coaxial (M) de 1.000 mm con cortatiro de Cointra. Código V16458. Incluye embellecedor int/ext Ø 100. Para tubos concéntricos Ø 60 / 100
Terminal coaxial (M) de 1.000 mm con cortatiro EST (incluye embellecedor int/ext Ø 100) Código EAN: 8430709164581
