# kit salida de gases reposición de Cointra. Código V16463. Para tubos concéntricos Ø 60 / 100

- Propiedad del archivo: CONSTRUNARIO
- Formato: FIEBDC-3/2012
- Programa: Construnario Versión 3.51
- Fecha de los precios: 14/02/2023
- Divisa: EUR

**V16463** u kit salida de gases reposición de Cointra. Código V16463. Para tubos concéntricos Ø 60 / 100
Compuesto por: - Conexión vertical V4743 - Curva coaxial 90º V16453 - Terminal coaxial (M) de 1.000 mm con deflector. incluye embellecedor interior/exterior de Ø 100 (V16548) Código EAN: 8430709164635
