# Conexión coaxial vertical con brida y toma de muestras de Cointra. Código V16511. Tubos concéntricos Ø 60 / 100 mm

- Propiedad del archivo: CONSTRUNARIO
- Formato: FIEBDC-3/2012
- Programa: Construnario Versión 3.51
- Fecha de los precios: 14/02/2023
- Divisa: EUR

**V16511** u Conexión coaxial vertical con brida y toma de muestras de Cointra. Código V16511. Tubos concéntricos Ø 60 / 100 mm
Conexión coaxial vertical con brida y toma de muestras Código EAN: 8430709165113
