# Kit de gases reposición condes de Cointra. Código V16541. Tubos concéntricos Ø 60 / 100 mm

- Propiedad del archivo: CONSTRUNARIO
- Formato: FIEBDC-3/2012
- Programa: Construnario Versión 3.51
- Fecha de los precios: 14/02/2023
- Divisa: EUR

**V16541** u Kit de gases reposición condes de Cointra. Código V16541. Tubos concéntricos Ø 60 / 100 mm
Compuesto de: * Conexión coaxial vertical con brida (V16511) * Curva coaxial de 90º (M/H) (V16513) * Terminal coaxial (M) de 1.000 mm. con deflector (V16517) (incluye embellecedor int/ext Ø 100) Código EAN: 8430709165410
