# Conexión coaxial vertical de Cointra. Código V16572. Tubos concéntricos Ø 80/125 mm

- Propiedad del archivo: CONSTRUNARIO
- Formato: FIEBDC-3/2012
- Programa: Construnario Versión 3.51
- Fecha de los precios: 14/02/2023
- Divisa: EUR

**V16572** u Conexión coaxial vertical de Cointra. Código V16572. Tubos concéntricos Ø 80/125 mm
Conexión coaxial vertical Código EAN: 8028693560207
