# Caldera mural a gas, modelo Superlative Plus-24 C n/p de Cointra. Referencia V16962. Perfil de carga: XL. Potencia calefacción/ACS: 21,7/24,5 kW. ACS: 14 l/min. Medidas: 700 x 420 x 250 mm

- Propiedad del archivo: CONSTRUNARIO
- Formato: FIEBDC-3/2012
- Programa: Construnario Versión 3.51
- Fecha de los precios: 14/02/2023
- Divisa: EUR

**V16962** u Caldera mural a gas, modelo Superlative Plus-24 C n/p de Cointra. Referencia V16962. Perfil de carga: XL. Potencia calefacción/ACS: 21,7/24,5 kW. ACS: 14 l/min. Medidas: 700 x 420 x 250 mm
Camara de combustión: Estanca Potencia térmica útil nominal (50º-30ºC)(kW)(pot. max. / pot. min.): 21,7 / 5,4 Rendimiento nominal (80º-60º %)(pot. max. / pot. min.): 106,1 / 107,5 Rendimiento al 30% de la Potencia nominal (%): 109,8 Eficiencia energética calefacción: Clasificación energética A Eficiencia energética A.C.S.: Clasificación energética A XL Regulación temperatura de calefacción (ºC): 30-90 Caudal agua sanitaria ?T 25ºC(l/min): 14 Clasificación confort ACS (prEN 13203): ??? Tipo de gas: G.N. / G.L.P. Longitud máx. equivalente – Tubo coaxial Ø60/100 mm (m): 8 Medidas (alto x ancho x fondo)(mm): 700 x 420 x 250 Peso neto (Kg): 28 Código EAN: 8028693858120
