# Radiador de aluminio, modelo Orión 800 6E de Cointra. Código V17041. 6 elementos

- Propiedad del archivo: CONSTRUNARIO
- Formato: FIEBDC-3/2012
- Programa: Construnario Versión 3.51
- Fecha de los precios: 14/02/2023
- Divisa: EUR

**V17041** u Radiador de aluminio, modelo Orión 800 6E de Cointra. Código V17041. 6 elementos
Emisión térmica (UNE EN 442) ? 50º C: 161 W/ 138,5 kcal/h Emisión térmica (UNE EN 442) ? 60º C: 207,1 W/ 178,1 kcal/h Exponente “n”: 1,35387 Valor km 0,81053 Peso (Kg): 1,81 Contenido de agua (l): 0,5 Conexiones : 1” Altura (mm) : 781 Entre ejes (mm) : 700 Código EAN: 8430709170414
