# Radiador de aluminio, modelo Orión HP 700 7E de Cointra. Código V17054. 7 elementos

- Propiedad del archivo: CONSTRUNARIO
- Formato: FIEBDC-3/2012
- Programa: Construnario Versión 3.51
- Fecha de los precios: 14/02/2023
- Divisa: EUR

**V17054** u Radiador de aluminio, modelo Orión HP 700 7E de Cointra. Código V17054. 7 elementos
Emisión térmica (UNE EN 442) ? 50º C: 125,72 W/ 108,12 kcal/h Emisión térmica (UNE EN 442) ? 60º C: 159,16 W/ 136,87 kcal/h Exponente “n”: 1,29403 Valor km 0,795932 Peso (Kg): 1,6 Contenido de agua (l): 0,345 Conexiones : 1” Altura (mm) : 681,5 Entre ejes (mm) : 600 Código EAN: 8430709170544
