# Termo electrónico digital programable, modelo TDG plus-50 S de Cointra. Código V18001. Perfil de carga: M. Medidas: 745 x 368 x 396 mm

- Propiedad del archivo: CONSTRUNARIO
- Formato: FIEBDC-3/2012
- Programa: Construnario Versión 3.51
- Fecha de los precios: 14/02/2023
- Divisa: EUR

**V18001** u Termo electrónico digital programable, modelo TDG plus-50 S de Cointra. Código V18001. Perfil de carga: M. Medidas: 745 x 368 x 396 mm
Capacidad: 46,5 l Perfil de carga: M Peso lleno de agua: 67 kg Presión max. de trabajo: 8 bar Rango de Ta (ºC): 30 – 75 Tensión eléctrica: 230/50 V/Hz Potencia eléctrica (w) Tripotencia seleccionable: 1.000/1.500/2.500 Tiempo de recuperación: 35 min. Protección eléctrica: IPX4 Instalación: Vertical Cotas (ancho x alto x fondo en mm): 368 x 745 x 396 Código EAN: 8430709180017
