# Termo electrónico digital programable, modelo TDG plus-80 de Cointra. Código V18003. Perfil de carga: M. Medidas: 780 x 138 x 460 mm

- Propiedad del archivo: CONSTRUNARIO
- Formato: FIEBDC-3/2012
- Programa: Construnario Versión 3.51
- Fecha de los precios: 14/02/2023
- Divisa: EUR

**V18003** u Termo electrónico digital programable, modelo TDG plus-80 de Cointra. Código V18003. Perfil de carga: M. Medidas: 780 x 138 x 460 mm
Capacidad: 76 l Perfil de carga: M Peso lleno de agua: 99 kg Presión max. de trabajo: 8 bar Rango de Ta (ºC): 30 – 75 Tensión eléctrica: 230/50 V/Hz Potencia eléctrica (w) Tripotencia seleccionable: 1.000/1.500/2.500 Tiempo de recuperación: 56 min. Protección eléctrica: IPX4 Instalación: Vertical Cotas (ancho x alto x fondo en mm): 438 x 780 x 4 Código EAN: 8430709180031
