# Termo eléctrico,, modelo TNC plus-50 de Cointra. Referencia V18031. Perfil de carga: M. Medidas: 578 x 450 x 472 mm

- Propiedad del archivo: CONSTRUNARIO
- Formato: FIEBDC-3/2012
- Programa: Construnario Versión 3.51
- Fecha de los precios: 14/02/2023
- Divisa: EUR

**V18031** u Termo eléctrico,, modelo TNC plus-50 de Cointra. Referencia V18031. Perfil de carga: M. Medidas: 578 x 450 x 472 mm
Capacidad: 47,5 l Perfil de carga: M Peso lleno de agua: 65 kg Presión max. de trabajo: 8,5 bar Rango de Ta (ºC): 35 – 60 Tensión eléctrica: 230/50 V/Hz Potencia eléctrica: 1.500 W Tiempo de recuperación: 1H 05' Protección eléctrica: IPX4 Instalación: Vertical Cotas (ancho x alto x fondo en mm): 450 x 578 x 472 Código EAN: 8430709180314
