# Termo eléctrico, modelo TNC plus-50 S de Cointra. Referencia V18032. Perfil de carga: M. Medidas: 745 x 368 x 396 mm

- Propiedad del archivo: CONSTRUNARIO
- Formato: FIEBDC-3/2012
- Programa: Construnario Versión 3.51
- Fecha de los precios: 14/02/2023
- Divisa: EUR

**V18032** u Termo eléctrico, modelo TNC plus-50 S de Cointra. Referencia V18032. Perfil de carga: M. Medidas: 745 x 368 x 396 mm
Capacidad: 48,5 l Perfil de carga: M Peso lleno de agua: 69 kg Presión max. de trabajo: 8 bar Rango de Ta (ºC): 35 – 75 Tensión eléctrica: 230/50 V/Hz Potencia eléctrica: 1.500 W Tiempo de recuperación: 1H 05' Protección eléctrica: IPX4 Instalación: Vertical Cotas (ancho x alto x fondo en mm): 368 x 745 x 396 Código EAN: 8430709180321
