# Termo eléctrico, modelo TNC plus-80 H de Cointra. Referencia V18035. Perfil de carga: M. Medidas: 450 x 809 x 472 mm. Instalación horizontal

- Propiedad del archivo: CONSTRUNARIO
- Formato: FIEBDC-3/2012
- Programa: Construnario Versión 3.51
- Fecha de los precios: 14/02/2023
- Divisa: EUR

**V18035** u Termo eléctrico, modelo TNC plus-80 H de Cointra. Referencia V18035. Perfil de carga: M. Medidas: 450 x 809 x 472 mm. Instalación horizontal
Capacidad: 76 l Perfil de carga: M Peso lleno de agua: 99 kg Presión max. de trabajo: 8,5 bar Rango de Ta (ºC): 35 – 60 Tensión eléctrica: 230/50 V/Hz Potencia eléctrica: 1.500 W Tiempo de recuperación: 1H 35' Protección eléctrica: IPX4 Instalación: Horizontal Cotas (ancho x alto x fondo en mm): 809 x 450 x 472 Código EAN: 8430709180352
