# Termo eléctrico, modelo TNC plus-150 H de Cointra. Referencia V18039. Perfil de carga: XL. Medidas: 450 x 1279 x 472 mm. Instalación horizontal

- Propiedad del archivo: CONSTRUNARIO
- Formato: FIEBDC-3/2012
- Programa: Construnario Versión 3.51
- Fecha de los precios: 14/02/2023
- Divisa: EUR

**V18039** u Termo eléctrico, modelo TNC plus-150 H de Cointra. Referencia V18039. Perfil de carga: XL. Medidas: 450 x 1279 x 472 mm. Instalación horizontal
Capacidad: 132 l Perfil de carga: XL Peso lleno de agua: 165 kg Presión max. de trabajo: 8,5 bar Rango de Ta (ºC): 35 – 60 Tensión eléctrica: 230/50 V/Hz Potencia eléctrica: 1.500 W Tiempo de recuperación: 2H 54' Protección eléctrica: IPX4 Instalación: Horizontal Cotas (ancho x alto x fondo en mm): 1279 x450 x 472 Código EAN: 8430709180390
