# Termo eléctrico Aura plus con serpetín incorporado, modelo N-150 de Cointra. Referencia V18088. Perfil de carga XL. Medidas: 1247 x 450 x 462 mm

- Propiedad del archivo: CONSTRUNARIO
- Formato: FIEBDC-3/2012
- Programa: Construnario Versión 3.51
- Fecha de los precios: 14/02/2023
- Divisa: EUR

**V18088** u Termo eléctrico Aura plus con serpetín incorporado, modelo N-150 de Cointra. Referencia V18088. Perfil de carga XL. Medidas: 1247 x 450 x 462 mm
Capacidad: 130 l Perfil de carga: XL Peso lleno de agua: 188 kg Presión max. de trabajo: 8 bar Tensión eléctrica: 230/50 V/Hz Potencia eléctrica: 1.500 W Potencia de intercambio (kW): 5,5 Protección eléctrica: IP 23 Instalación: Vertical Cotas (diámetro/altura en mm): 438 x 1.280 x 460 Código EAN: 8430709180888
