# Emisor térmico eléctrico Teide 1500 de Cointra. Código V20G100159. 1500 W. 450x550x85 m

- Propiedad del archivo: CONSTRUNARIO
- Formato: FIEBDC-3/2012
- Programa: Construnario Versión 3.51
- Fecha de los precios: 14/02/2023
- Divisa: EUR

**V20G100159** u Emisor térmico eléctrico Teide 1500 de Cointra. Código V20G100159. 1500 W. 450x550x85 m
Potencia (W): 1500 Dimensiones (alto x ancho x prof.)(mm): 450 x 850 x 85 Clase aislante: I Índice de protección eléctrica: IP2X Código EAN: 8430709515932
