# Bomba de calor para ACS mural, modelo Oasis 90 LT de Cointra. Código V2COBA00M. 89 l. 501x528x1380

- Propiedad del archivo: CONSTRUNARIO
- Formato: FIEBDC-3/2012
- Programa: Construnario Versión 3.51
- Fecha de los precios: 14/02/2023
- Divisa: EUR

**V2COBA00M** u Bomba de calor para ACS mural, modelo Oasis 90 LT de Cointra. Código V2COBA00M. 89 l. 501x528x1380
Perfil de carga: M Potencia térmica: 833 W Potencia eléctrica consumida: 240 W Tipo de gas: R290 Temperatura mínima del aire: -5ºC Temperatura máxima del aire: 43ºC Clasificación de protección: IP24 Porcentaje de eficiencia energética en condiciones meteorológicas medias: 107% Consumo energético medio en condiciones meteorológicas medias: 479 kWh Dimensiones (Ø x H): 510 x 1380 mm COP DHW (7ºC; clima medio): 2,6 COP DHW (14ºC; clima cálido): 2,7 Código EAN: 8028693877459
