# Bomba de calor para ACS suelo, modelo Oasis 200 HT de Cointra. Código V2COBA02M. 192 l. 621x628x1607

- Propiedad del archivo: CONSTRUNARIO
- Formato: FIEBDC-3/2012
- Programa: Construnario Versión 3.51
- Fecha de los precios: 14/02/2023
- Divisa: EUR

**V2COBA02M** u Bomba de calor para ACS suelo, modelo Oasis 200 HT de Cointra. Código V2COBA02M. 192 l. 621x628x1607
Formato: de pie Versión: HT (High Temperature / Alta Temperatura) Capacidad: 187 l Peso en vacío: 80 kg Perfil de carga: L Potencia térmica: 1600 W Potencia eléctrica consumida: 370 W Tipo de gas: R134A Temperatura mínima del aire: 4ºC Temperatura máxima del aire: 43ºC Clasificación de protección: IP24 Porcentaje de eficiencia energética en condiciones meteorológicas medias: 116% Consumo energético medio en condiciones meteorológicas medias: 883 kWh Dimensiones (Ø x H): 621 x 1607 mm COP DHW (14ºC; clima cálido): 2,501 Código EAN: 8028693878524
