# Bomba de calor para ACS vertical suelo, modelo Oasis 260 LT de Cointra. Código V2COBA05M. 250 l. 621x628x1892

- Propiedad del archivo: CONSTRUNARIO
- Formato: FIEBDC-3/2012
- Programa: Construnario Versión 3.51
- Fecha de los precios: 14/02/2023
- Divisa: EUR

**V2COBA05M** u Bomba de calor para ACS vertical suelo, modelo Oasis 260 LT de Cointra. Código V2COBA05M. 250 l. 621x628x1892
Formato: de pie Versión: HT (High Temperature / Alta Temperatura) Capacidad: 247 l Peso en vacío: 95 kg Perfil de carga: XL Potencia térmica: 1600 W Potencia eléctrica consumida: 370 W Tipo de gas: R134A Temperatura mínima del aire: 4ºC Temperatura máxima del aire: 43ºC Clasificación de protección: IP24 Porcentaje de eficiencia energética en condiciones meteorológicas medias: 127% Consumo energético medio en condiciones meteorológicas medias: 1315 kWh Dimensiones (Ø x H): 621 x 1892 mm COP DHW (14ºC; clima cálido): 2,6 Código EAN: 8028693877480
