# Accesorio conexión tubos separados diametro 80 con toma de muestras de Cointra. Código V4740

- Propiedad del archivo: CONSTRUNARIO
- Formato: FIEBDC-3/2012
- Programa: Construnario Versión 3.51
- Fecha de los precios: 14/02/2023
- Divisa: EUR

**V4740** u Accesorio conexión tubos separados diametro 80 con toma de muestras de Cointra. Código V4740
Accesorio conexión tubos separados diametro 80 con toma de muestras Código EAN: 8028693745765
