# Kit salida de gases estandar de Cointra. Código V4741. Para tubos concéntricos Ø 60 / 100 mm

- Propiedad del archivo: CONSTRUNARIO
- Formato: FIEBDC-3/2012
- Programa: Construnario Versión 3.51
- Fecha de los precios: 14/02/2023
- Divisa: EUR

**V4741** u Kit salida de gases estandar de Cointra. Código V4741. Para tubos concéntricos Ø 60 / 100 mm
Compuesto de: * Curva coaxial de 90º (M/H) EST (V4742) * Terminal Coaxial (M) de 1.000 con deflector. Incluye embellecedor interior/exterior de Ø 100 (V16458) Código EAN: 8430709047419
