# Conexión coaxial vertical con brida con toma de muestras de Cointra. Código V4743. Para tubos concéntricos Ø 60 / 100

- Propiedad del archivo: CONSTRUNARIO
- Formato: FIEBDC-3/2012
- Programa: Construnario Versión 3.51
- Fecha de los precios: 14/02/2023
- Divisa: EUR

**V4743** u Conexión coaxial vertical con brida con toma de muestras de Cointra. Código V4743. Para tubos concéntricos Ø 60 / 100
Conexión coaxial vertical con brida con toma de muestras Código EAN: 8430709047433
