# Conexión coaxial vertical con recogecondensados de Cointra. Código V4744. Para tubos concéntricos Ø 80/125 mm

- Propiedad del archivo: CONSTRUNARIO
- Formato: FIEBDC-3/2012
- Programa: Construnario Versión 3.51
- Fecha de los precios: 14/02/2023
- Divisa: EUR

**V4744** u Conexión coaxial vertical con recogecondensados de Cointra. Código V4744. Para tubos concéntricos Ø 80/125 mm
Conexión coaxial vertical con recogecondensados EST Código EAN: 8430709047440
