# Radiador eléctrico modelo Siena 1200 de Cointra. Referencia V51020. Potencia: 1200 W. Elementos: 7. Medidas: 581 x 655 x 100 mm

- Propiedad del archivo: CONSTRUNARIO
- Formato: FIEBDC-3/2012
- Programa: Construnario Versión 3.51
- Fecha de los precios: 14/02/2023
- Divisa: EUR

**V51020** u Radiador eléctrico modelo Siena 1200 de Cointra. Referencia V51020. Potencia: 1200 W. Elementos: 7. Medidas: 581 x 655 x 100 mm
Características técnicas: -- Potencia (W): 1200 - Dimensiones (alto x ancho x prof.)(mm): 581 x 655 x 100 - Nº elementos: 7 - Pantalla TFT - Función ventanas abiertas - Cronontermostato digital de programacion diaria y semanal - Control de puesta en marcha adaptable - Control de regulación PID (con sistema de corte TRIAC) Código EAN: 8430709510203
