# Termo eléctrico de gran capacidad capacidad, modelo TNC-200 NVC de Cointra. Referencia VEC00P2BM. Formato cilíndrico. Perfil de carga: L. Medidas: 1245 x 565 x 592 mm

- Propiedad del archivo: CONSTRUNARIO
- Formato: FIEBDC-3/2012
- Programa: Construnario Versión 3.51
- Fecha de los precios: 14/02/2023
- Divisa: EUR

**VEC00P2BM** u Termo eléctrico de gran capacidad capacidad, modelo TNC-200 NVC de Cointra. Referencia VEC00P2BM. Formato cilíndrico. Perfil de carga: L. Medidas: 1245 x 565 x 592 mm
Capacidad: 192 l Perfil de carga: XXL Peso lleno de agua: 260 kg Presión max. de trabajo: 6 bar Rango de Ta (ºC): 35 – 70 Tensión eléctrica: 230/50 V/Hz Potencia eléctrica: 2.400 W Tiempo de recuperación: 2H 25' Protección eléctrica: IP24 Instalación: Vertical suelo Cotas (ancho x alto x fondo en mm): 581 x 1.095 x 644 Código EAN: 8028693658850
