# Termo eléctrico de gran capacidad capacidad, modelo TNC-200 NHC de Cointra. Referencia VEC10P2BM. Formato cilíndrico. Perfil de carga: L. Medidas: 565 x 1245 x 592 mm. Instalación horizontal

- Propiedad del archivo: CONSTRUNARIO
- Formato: FIEBDC-3/2012
- Programa: Construnario Versión 3.51
- Fecha de los precios: 14/02/2023
- Divisa: EUR

**VEC10P2BM** u Termo eléctrico de gran capacidad capacidad, modelo TNC-200 NHC de Cointra. Referencia VEC10P2BM. Formato cilíndrico. Perfil de carga: L. Medidas: 565 x 1245 x 592 mm. Instalación horizontal
Capacidad: 192 l Perfil de carga: XXL Peso lleno de agua: 260 kg Presión max. de trabajo: 6 bar Rango de Ta (ºC): 35 – 70 Tensión eléctrica: 230/50 V/Hz Potencia eléctrica: 2.400 W Tiempo de recuperación: 2H 25' Protección eléctrica: IP24 Instalación: Horizontal suelo Cotas (ancho x alto x fondo en mm): 1095 x 621 x 581 Código EAN: 8028693667401
