# Calentador atmosférico CPA, modelo CPA 6 b de Cointra. Código VGCA1HLKF. Gas butano, 6 l. 550x280x185 mm

- Propiedad del archivo: CONSTRUNARIO
- Formato: FIEBDC-3/2012
- Programa: Construnario Versión 3.51
- Fecha de los precios: 14/02/2023
- Divisa: EUR

**VGCA1HLKF** u Calentador atmosférico CPA, modelo CPA 6 b de Cointra. Código VGCA1HLKF. Gas butano, 6 l. 550x280x185 mm.
Perfil de carga: XS Gas: Butano Cámara de combustión: Atmosférica Tipo de encendido: Encendido electrónico por baterías Litraje: 6 litros Potencia útil (kW): Máxima 10,44 Presión mínima de funcionamiento para 65ºC (?Tª 50ºC)(bar): 0,2 Tipos de instalación: Interior/exterior Medidas (Ancho x Alto x Fondo)(mm): 280 x 550 x 185 Código EAN: 6938771373754
