# Termo electrónico modelo TDD plus 80 de Cointra. Código VGRJFINKX. 1800 W. 1077x542x274

- Propiedad del archivo: CONSTRUNARIO
- Formato: FIEBDC-3/2012
- Programa: Construnario Versión 3.51
- Fecha de los precios: 14/02/2023
- Divisa: EUR

**VGRJFINKX** u Termo electrónico modelo TDD plus 80 de Cointra. Código VGRJFINKX. 1800 W. 1077x542x274
Capacidad: 80 l Perfil de carga: M Peso lleno de agua: 111,5 kg Presión máx. de trabajo: 8 bar Rango de Ta (ºC): 40 – 80 Tensión eléctrica: 230/50 V/Hz Potencia eléctrica: 1.800 W Tiempo de recuperación: 1h 37' Protección eléctrica: IPX4 Instalación: Multiposición (vertical/horizontal) Cotas (ancho x alto x fondo en mm): 542 x 1.077 x 314 Código EAN: 6938771353350
