# Calentador eléctrico instantáneo, modelo Mito Slvo 6,5 de Cointra. Código VGRMH62KX. 380x240x98 mm

- Propiedad del archivo: CONSTRUNARIO
- Formato: FIEBDC-3/2012
- Programa: Construnario Versión 3.51
- Fecha de los precios: 14/02/2023
- Divisa: EUR

**VGRMH62KX** u Calentador eléctrico instantáneo, modelo Mito Slvo 6,5 de Cointra. Código VGRMH62KX. 380x240x98 mm
Perfil de carga: XS Potencia de carga: 6,5 kW Tensión eléctrica: 230 V / 50-60 Hz Presión máxima de trabajo: 6 bar Presión mínima de entrada de agua: 0,5 bar Producción ACS con ?T 25ºC: 3,7 l/min Dimensiones (alto / ancho / fondo): 380 / 240 / 98 mm Conexiones hidráulicas (pulgadas): 1/2” macho Código EAN: 6938771353138
