# Termo electrónico modelo TDF plus 30 S de Cointra. Código VGRU522KX. 1500 W. 520x368x392

- Propiedad del archivo: CONSTRUNARIO
- Formato: FIEBDC-3/2012
- Programa: Construnario Versión 3.51
- Fecha de los precios: 14/02/2023
- Divisa: EUR

**VGRU522KX** u Termo electrónico modelo TDF plus 30 S de Cointra. Código VGRU522KX. 1500 W. 520x368x392
Capacidad: 28,5 l Perfil de carga: S Peso lleno de agua: 42 kg Presión máx. de trabajo: 8 bar Rango de Ta (ºC): 40 – 80 Tensión eléctrica: 230/50 V/Hz Potencia eléctrica: 1.500 W Tiempo de recuperación: 36' Protección eléctrica: IPX4 Instalación: Vertical Cotas (ancho x alto x fondo en mm): 368 x 520 x 392 Código EAN: 6938771353169
